# Drenaje de solera en contacto con el terreno

- Propiedad del archivo: CYPE INGENIEROS, S.A.
- Formato: FIEBDC-3/2002
- Divisa: EUR
- Costes indirectos: 3.00 %
- IVA: 21.00 %

## N Aislamientos e impermeabilizaciones

### NI Impermeabilizaciones

#### NIS Soleras en contacto con el terreno

**NIS030** m² Drenaje de solera en contacto con el terreno, por su cara exterior, con lámina drenante nodular de polietileno de alta densidad (PEAD/HDPE), ChovADREN "CHOVA", con nódulos de 8 mm de altura, resistencia a la compresión 150 kN/m² según UNE-EN ISO 604 y capacidad de drenaje 4,6 l/(s·m), colocada sobre el terreno y preparada para la posterior impermeabilización de la solera de hormigón.
Formación de drenaje de solera en contacto con el terreno, por su cara exterior, mediante lámina drenante nodular de polietileno de alta densidad (PEAD/HDPE), ChovADREN "CHOVA", con nódulos de 8 mm de altura, resistencia a la compresión 150 kN/m² según UNE-EN ISO 604 y capacidad de drenaje 4,6 l/(s·m), colocada sobre el terreno y preparada para la posterior impermeabilización de la solera de hormigón. Incluso p/p de limpieza y preparación de la superficie y solapes.
Incluye: Limpieza y preparación de la superficie en la que ha de aplicarse la lámina drenante. Colocación de la lámina drenante. Tratamiento de los elementos singulares (ángulos, aristas, etc.).
Criterio de medición de proyecto: Superficie medida según documentación gráfica de Proyecto.
Criterio de medición de obra: Se medirá la superficie realmente ejecutada según especificaciones de Proyecto, incluyendo las entregas y los solapes.

| Código | Ud | Descripción | Rendimiento | Precio | Importe |
|---|---|---|---|---|---|
| mt14gdc010c | m² | Lámina drenante nodular de polietileno de alta densidad (PEAD/HDPE), ChovADREN "CHOVA", con nódulos de 8 mm de altura, resistencia a la compresión 150 kN/m² según UNE-EN ISO 604 y capacidad de drenaje 4,6 l/(s·m). (material) | 1.100 | 1.76 | 1.94 |
| mo029 | h | Oficial 1ª aplicador de láminas impermeabilizantes. (mano de obra) | 0.050 | 17.54 | 0.88 |
| mo067 | h | Ayudante aplicador de láminas impermeabilizantes. (mano de obra) | 0.050 | 16.43 | 0.82 |
| % | % | Costes directos complementarios | 2 % | 3.64 | 0.07 |
|  |  | Costes directos |  |  | 3.71 |
