# Aislamiento acústico a ruido aéreo entre placas, en trasdosado de placas, con láminas viscoelásticas

- Propiedad del archivo: CYPE Ingenieros S.A.
- Formato: FIEBDC-3/2016
- Programa: Generador de precios de la construcción. CYPE Ingenieros, S.A.
- Fecha: 22/10/2024
- Divisa: EUR
- Costes indirectos: 3 %
- IVA: 21 %

## N Aislamientos e impermeabilizaciones

### NB Aislamientos acústicos

#### NBO Trasdosados

**NBO040** m² Aislamiento acústico a ruido aéreo entre placas, en trasdosado de placas, con láminas viscoelásticas.
Aislamiento acústico a ruido aéreo entre placas, en trasdosado de placas, formado por lámina viscoelástica de alta densidad ViscoLAM 35 "CHOVA", de 2 mm de espesor, adherida entre las placas con adhesivo de cloropreno, de base solvente monocomponente, ChovASTAR COLA "CHOVA".
Incluye: Corte del aislamiento. Aplicación del adhesivo. Colocación del aislamiento en la placa ya montada. Resolución de puntos singulares.
Criterio de medición de proyecto: Superficie medida según documentación gráfica de Proyecto.
Criterio de medición de obra: Se medirá la superficie realmente ejecutada según especificaciones de Proyecto.

| Código | Ud | Descripción | Rendimiento | Precio | Importe |
|---|---|---|---|---|---|
| mt16npg030y | m² | Lámina viscoelástica de alta densidad ViscoLAM 35 "CHOVA", de 2 mm de espesor; con 65 dB de índice global de reducción acústica, Rw. (material) | 1.05 | 4.18 | 4.389 |
| mt18dww020d | l | Adhesivo de cloropreno, de base solvente monocomponente, ChovASTAR COLA "CHOVA". (material) | 0.3 | 6.81 | 2.043 |
| mo054 | h | Oficial 1ª montador de aislamientos. (mano de obra) | 0.109 | 22.74 | 2.479 |
| mo101 | h | Ayudante montador de aislamientos. (mano de obra) | 0.109 | 21.02 | 2.291 |
| % | % | Costes directos complementarios | 2 % | 11.202 | 0.224 |
|  |  | Costes directos |  |  | 11.426 |

Residuos:
- colocación: mt16npg030y; factor de residuo 0.07

## Recursos

**mt16npg030y** m² Lámina viscoelástica de alta densidad ViscoLAM 35 "CHOVA"
Datos técnicos: Coste energético 132.944 MJ; Emisión de CO2 4.021 kg; Código LER 17 03 02; Masa del elemento 3.5 kg; Volumen 0.0035 m3
Residuos:
- embalaje: re170203 Plástico. (componente de residuo); rendimiento 0.05 kg; Código LER 17 02 03; Masa del elemento 1 kg; Volumen 0.001667 m3
