# Aislamiento acústico a ruido aéreo en trasdosado autoportante de placas (no incluido en este precio)

- Propiedad del archivo: CYPE INGENIEROS, S.A.
- Formato: FIEBDC-3/2002
- Divisa: EUR
- Costes indirectos: 3.00 %
- IVA: 21.00 %

**NBO020** m² Aislamiento acústico a ruido aéreo en trasdosado autoportante de placas (no incluido en este precio), realizado con complejo multicapa ChovACUSTIC PLUS, "CHOVA", de 39 mm de espesor fijado al paramento y panel de napa de poliéster, tipo NPP, de 1350x600 mm y 40 mm de espesor colocado entre montantes.
Suministro y colocación de aislamiento acústico a ruido aéreo, entre la cara interior de una hoja exterior de fachada o una partición interior y el trasdosado autoportante de placas (no incluidos en este precio), realizado con complejo multicapa ChovACUSTIC PLUS, "CHOVA", de 39 mm de espesor, 7,35 kg/m² de masa superficial, formado por dos láminas de napa de poliéster y una lámina viscoelástica de alta densidad de 4 mm de espesor, fijado al paramento con pegamento; y panel de napa de poliéster, tipo NPP, de 1350x600 mm y 40 mm de espesor, colocado entre los montantes de la estructura portante. Incluso p/p de cortes, aplicación del adhesivo y limpieza.
Incluye: Corte y preparación del aislamiento a colocar sobre el paramento. Colocación del aislamiento sobre el paramento. Corte y preparación del aislamiento a colocar entre los montantes. Colocación del aislamiento entre los montantes.
Criterio de medición de proyecto: Superficie medida según documentación gráfica de Proyecto.
Criterio de medición de obra: Se medirá la superficie realmente ejecutada según especificaciones de Proyecto.

| Código | Ud | Descripción | Rendimiento | Precio | Importe |
|---|---|---|---|---|---|
| mt16npg031 | kg | Pegamento, según UNE 104236. (material) | 0.300 | 7.76 | 2.33 |
| mt16ptc020d | m² | Complejo multicapa ChovACUSTIC PLUS, "CHOVA", de 39 mm de espesor, 7,35 kg/m² de masa superficial, formado por dos láminas de napa de poliéster y una lámina viscoelástica de alta densidad de 4 mm de espesor; con 55 dB de índice global de reducción acústica, Rw. (material) | 1.050 | 14.42 | 15.14 |
| mt16pnc010d | m | Cinta viscoelástica autoadhesiva ChovASEAL "CHOVA", con autoprotección de aluminio, de 50 mm de anchura y de 1,5 mm de espesor, para sellado de juntas. (material) | 0.300 | 0.77 | 0.23 |
| mt16npg020ga | m² | Panel de napa de poliéster, tipo NPP, de 1350x600 mm y 40 mm de espesor, resistencia térmica 1,02 m²K/W, conductividad térmica 0,039 W/(mK), Euroclase B-s1, d0 de reacción al fuego; con atenuación acústica de 50 dB. (material) | 1.050 | 3.52 | 3.70 |
| mo054 | h | Oficial 1ª montador de aislamientos. (mano de obra) | 0.201 | 17.82 | 3.58 |
| mo101 | h | Ayudante montador de aislamientos. (mano de obra) | 0.201 | 16.13 | 3.24 |
| % | % | Costes directos complementarios | 2 % | 28.22 | 0.56 |
|  |  | Costes directos |  |  | 28.78 |
