# Cubierta plana transitable

- Propiedad del archivo: CYPE Ingenieros S.A.
- Formato: FIEBDC-3/2016
- Programa: Generador de precios de la construcción. CYPE Ingenieros, S.A.
- Fecha: 27/05/2021
- Divisa: EUR
- Costes indirectos: 3 %
- IVA: 21 %

## Q Cubiertas

### QA Planas

#### QAB Transitables no ventiladas

**QAB111** m² Cubierta plana transitable, no ventilada, con solado fijo, tipo convencional, pendiente del 1% al 5%, para tráfico peatonal privado. FORMACIÓN DE PENDIENTES: mediante encintado de limatesas, limahoyas y juntas con maestras de ladrillo cerámico hueco doble y capa de arcilla expandida, vertida en seco y consolidada en su superficie con lechada de cemento, proporcionando una resistencia a compresión de 1 MPa y con una conductividad térmica de 0,087 W/(mK), con espesor medio de 10 cm; con capa de regularización de mortero de cemento, industrial, M-5 de 4 cm de espesor, acabado fratasado; AISLAMIENTO TÉRMICO: panel rígido de poliestireno extruido, ChovAFOAM 300 M "CHOVA", según UNE-EN 13164, de superficie lisa y mecanizado lateral a media madera, de 40 mm de espesor, resistencia a compresión >= 300 kPa; CAPA SEPARADORA BAJO CAPA DE REFUERZO: geotextil no tejido compuesto por fibras de poliéster unidas por agujeteado, GEOFIM 150 "CHOVA", (150 g/m²); CAPA DE REFUERZO: mortero de cemento CEM II/B-P 32,5 N tipo M-10 de 4 cm de espesor; IMPERMEABILIZACIÓN: tipo monocapa, no adherida, formada por una lámina impermeabilizante flexible tipo EVAC, compuesta de una doble hoja de poliolefina termoplástica con acetato de vinil etileno, con ambas caras revestidas de fibras de poliéster no tejidas, de 0,52 mm de espesor y 335 g/m², fijada al soporte en perímetro y juntas mediante adhesivo cementoso mejorado C2 E, y solapes fijados con adhesivo cementoso mejorado C2 E S1; CAPA DE PROTECCIÓN: pavimento de baldosas cerámicas de gres rústico, 20x20 cm colocadas en capa fina con adhesivo cementoso de fraguado normal, C1 sin ninguna característica adicional, color gris, directamente sobre la impermeabilización, rejuntadas con mortero de juntas cementoso mejorado, con absorción de agua reducida y resistencia elevada a la abrasión tipo CG 2 W A, color blanco, para juntas de 2 a 15 mm. Incluso crucetas de PVC.

| Código | Ud | Descripción | Rendimiento | Precio | Importe |
|---|---|---|---|---|---|
| mt04lvc010c | Ud | Ladrillo cerámico hueco doble, para revestir, 24x11,5x9 cm, para uso en fábrica protegida (pieza P), densidad 780 kg/m³, según UNE-EN 771-1. (material) | 3 | 0.13 | 0.390 |
| mt01arl030aa | m³ | Arcilla expandida, suministrada en sacos, según UNE-EN 13055-1. (material) | 0.1 | 135.87 | 13.587 |
| mt09lec020b | m³ | Lechada de cemento 1/3 CEM II/B-P 32,5 N. (material) | 0.01 | 105.1 | 1.051 |
| mt16pea020b | m² | Panel rígido de poliestireno expandido, según UNE-EN 13163, mecanizado lateral recto, de 20 mm de espesor, resistencia térmica 0,55 m²K/W, conductividad térmica 0,036 W/(mK), para junta de dilatación. (material) | 0.01 | 1.34 | 0.013 |
| mt08aaa010a | m³ | Agua. (material) | 0.014 | 1.5 | 0.021 |
| mt09mif010ca | t | Mortero industrial para albañilería, de cemento, color gris, categoría M-5 (resistencia a compresión 5 N/mm²), suministrado en sacos, según UNE-EN 998-2. (material) | 0.075 | 33.86 | 2.540 |
| mt16pxc010jd | m² | Panel rígido de poliestireno extruido, ChovAFOAM 300 M "CHOVA", según UNE-EN 13164, de superficie lisa y mecanizado lateral a media madera, de 40 mm de espesor, resistencia a compresión >= 300 kPa, resistencia térmica 1,2 m²K/W, conductividad térmica 0,034 W/(mK), Euroclase E de reacción al fuego según UNE-EN 13501-1, con código de designación XPS-EN 13164-T1-CS(10/Y)300-DLT(2)5-DS(TH)-WL(T)0,7. (material) | 1.05 | 5.97 | 6.269 |
| mt14gsa020gd | m² | Geotextil no tejido compuesto por fibras de poliéster unidas por agujeteado, GEOFIM 150 "CHOVA", con una resistencia a la tracción longitudinal de 1,88 kN/m, una resistencia a la tracción transversal de 1,49 kN/m, una apertura de cono al ensayo de perforación dinámica según UNE-EN ISO 13433 inferior a 40 mm, resistencia CBR a punzonamiento 0,3 kN y una masa superficial de 150 g/m², según UNE-EN 13252. (material) | 1.05 | 0.54 | 0.567 |
| mt09mor010e | m³ | Mortero de cemento CEM II/B-P 32,5 N tipo M-10, confeccionado en obra con 380 kg/m³ de cemento y una proporción en volumen 1/4. (material) | 0.04 | 133.3 | 5.332 |
| mt09mcr250a | kg | Adhesivo cementoso mejorado, C2 E, con tiempo abierto ampliado, según UNE-EN 12004, para la fijación de geomembranas, compuesto por cementos especiales, áridos seleccionados y resinas sintéticas. (material) | 0.6 | 0.7 | 0.420 |
| mt15rev011a | m² | Lámina impermeabilizante flexible tipo EVAC, compuesta de una doble hoja de poliolefina termoplástica con acetato de vinil etileno, con ambas caras revestidas de fibras de poliéster no tejidas, de 0,52 mm de espesor y 335 g/m², según UNE-EN 13956. (material) | 1.1 | 11.04 | 12.144 |
| mt09mcr250b | kg | Adhesivo cementoso mejorado, C2 E S1, con tiempo abierto ampliado y gran deformabilidad, según UNE-EN 12004, para la fijación de solapes de geomembranas, compuesto por cementos especiales, áridos seleccionados y resinas sintéticas. (material) | 0.3 | 3 | 0.900 |
| mt09mcr021g | kg | Adhesivo cementoso de fraguado normal, C1, según UNE-EN 12004, color gris. (material) | 4 | 0.35 | 1.400 |
| mt18bcr010he800 | m² | Baldosa cerámica de gres rústico, 20x20 cm, 8,00€/m², capacidad de absorción de agua 3%<=E<6%, grupo AII, según UNE-EN 14411, resistencia al deslizamiento Rd>45 según UNE 41901 EX, resbaladicidad clase 3 según CTE. (material) | 1.05 | 8 | 8.400 |
| mt18acc050b | Ud | Crucetas de PVC para separación entre 3 y 15 mm. (material) | 14 | 0.03 | 0.420 |
| mt18rcr010a300 | m | Rodapié cerámico de gres rústico, de 7 cm de anchura, 3,00€/m. (material) | 0.4 | 3 | 1.200 |
| mt09mcp020fE | kg | Mortero de juntas cementoso mejorado, con absorción de agua reducida y resistencia elevada a la abrasión, tipo CG2 W A, según UNE-EN 13888, color blanco, para juntas de 2 a 15 mm, a base de cemento de alta resistencia, cuarzo, aditivos especiales, pigmentos y resinas sintéticas, para rejuntado de todo tipo de piezas cerámicas. (material) | 0.05 | 0.78 | 0.039 |
| mo020 | h | Oficial 1ª construcción. (mano de obra) | 0.098 | 19.03 | 1.865 |
| mo113 | h | Peón ordinario construcción. (mano de obra) | 0.536 | 17.82 | 9.552 |
| mo029 | h | Oficial 1ª aplicador de láminas impermeabilizantes. (mano de obra) | 0.142 | 19.03 | 2.702 |
| mo067 | h | Ayudante aplicador de láminas impermeabilizantes. (mano de obra) | 0.142 | 18.05 | 2.563 |
| mo054 | h | Oficial 1ª montador de aislamientos. (mano de obra) | 0.055 | 19.56 | 1.076 |
| mo101 | h | Ayudante montador de aislamientos. (mano de obra) | 0.055 | 18.05 | 0.993 |
| mo023 | h | Oficial 1ª solador. (mano de obra) | 0.438 | 19.03 | 8.335 |
| mo061 | h | Ayudante solador. (mano de obra) | 0.219 | 18.05 | 3.953 |
| % | % | Costes directos complementarios | 2 % | 85.732 | 1.715 |
|  |  | Costes directos |  |  | 87.447 |

Residuos:
- colocación: mt04lvc010c; factor de residuo 0.14
- colocación: mt01arl030aa Arcilla expandida, suministrada en sacos, según UNE-EN 13055-1; factor de residuo 0.003
- colocación: mt09lec020b Lechada de cemento 1/3 CEM II/B-P 32,5 N; factor de residuo 0.012971
- colocación: mt16pea020b; factor de residuo 0.048
- colocación: mt09mif010ca; factor de residuo 0.042
- colocación: mt16pxc010jd; factor de residuo 0.048
- colocación: mt14gsa020gd; factor de residuo 0.06
- colocación: mt09mor010e; factor de residuo 0.012
- colocación: mt09mcr250a; factor de residuo 0.07
- colocación: mt15rev011a; factor de residuo 0.035
- colocación: mt09mcr250b; factor de residuo 0.056132
- colocación: mt09mcr021g Adhesivo cementoso de fraguado normal, C1, según UNE-EN 12004, color gris; factor de residuo 0.07
- colocación: mt18bcr010he800; factor de residuo 0.0685579
- colocación: mt18rcr010a300 Rodapié cerámico de gres rústico, de 7 cm de anchura, 3,00€/m; factor de residuo 0.07
- colocación: mt09mcp020fE; factor de residuo 0.07

## Recursos

**mt04lvc010c** Ud Ladrillo cerámico hueco doble
Datos técnicos: Coste energético 9.162 MJ; Emisión de CO2 0.412 kg; Código LER 17 01 02; Masa del elemento 1.9 kg; Volumen 0.00152 m3
Residuos:
- embalaje: re170201 Madera. (componente de residuo); rendimiento 0.026 kg; Código LER 17 02 01; Masa del elemento 1 kg; Volumen 0.000909 m3
- embalaje: re170203 Plástico. (componente de residuo); rendimiento 0.001 kg; Código LER 17 02 03; Masa del elemento 1 kg; Volumen 0.001667 m3

**mt01arl030aa** m³ Arcilla expandida, suministrada en sacos, según UNE-EN 13055-1
Datos técnicos: Coste energético 1025.430 MJ; Emisión de CO2 66.430 kg; Código LER 01 04 09; Masa del elemento 350 kg; Volumen 0.21875 m3
Residuos:
- embalaje: re170203 Plástico; rendimiento 1.75 kg

**mt09lec020b** m³ Lechada de cemento 1/3 CEM II/B-P 32,5 N
Datos técnicos: Coste energético 3724.000 MJ; Emisión de CO2 323.000 kg; Código LER 17 01 01; Masa del elemento 1900 kg; Volumen 1.266667 m3

**mt16pea020b** m² Panel rígido de poliestireno expandido
Datos técnicos: Coste energético 57.143 MJ; Emisión de CO2 1.979 kg; Código LER 17 06 04; Masa del elemento 0.6 kg; Volumen 0.001 m3
Residuos:
- embalaje: re170203 Plástico; rendimiento 0.024 kg

**mt08aaa010a** m³ Agua
Datos técnicos: Coste energético 60.000 MJ; Emisión de CO2 30.000 kg

**mt09mif010ca** t Mortero industrial para albañilería
Datos técnicos: Coste energético 2298.579 MJ; Emisión de CO2 173.938 kg; Código LER 17 01 01; Masa del elemento 1000 kg; Volumen 0.666667 m3
Residuos:
- embalaje: re150101 Envases de papel y cartón. (componente de residuo); rendimiento 8.571 kg; Código LER 15 01 01; Masa del elemento 1 kg; Volumen 0.001333 m3
- embalaje: re170201 Madera; rendimiento 2.313 kg
- embalaje: re170203 Plástico; rendimiento 0.241 kg

**mt16pxc010jd** m² Panel rígido de poliestireno extruido
Datos técnicos: Coste energético 47.995 MJ; Emisión de CO2 2.418 kg; Código LER 17 06 04; Masa del elemento 1.32 kg; Volumen 0.0022 m3
Residuos:
- embalaje: re170203 Plástico; rendimiento 0.024 kg

**mt14gsa020gd** m² Geotextil no tejido compuesto por fibras de poliéster unidas por agujeteado
Datos técnicos: Coste energético 8.311 MJ; Emisión de CO2 0.368 kg; Código LER 17 06 04; Masa del elemento 0.15 kg; Volumen 0.00025 m3
Residuos:
- embalaje: re170203 Plástico; rendimiento 0.024 kg

**mt09mor010e** m³ Mortero de cemento CEM II/B-P 32,5 N tipo M-10
Datos técnicos: Coste energético 3724.000 MJ; Emisión de CO2 323.000 kg; Código LER 17 01 01; Masa del elemento 1900 kg; Volumen 1.266667 m3

**mt09mcr250a** kg Adhesivo cementoso mejorado
Datos técnicos: Coste energético 4.046 MJ; Emisión de CO2 0.392 kg; Código LER 17 09 04; Masa del elemento 1 kg; Volumen 0.000667 m3
Residuos:
- embalaje: re170203 Plástico; rendimiento 0.003 kg

**mt15rev011a** m² Lámina impermeabilizante flexible tipo EVAC
Datos técnicos: Coste energético 33.194 MJ; Emisión de CO2 1.604 kg; Código LER 17 02 03; Masa del elemento 0.335 kg; Volumen 0.000558 m3
Residuos:
- embalaje: re170203 Plástico; rendimiento 0.07 kg

**mt09mcr250b** kg Adhesivo cementoso mejorado
Datos técnicos: Coste energético 4.046 MJ; Emisión de CO2 0.392 kg; Código LER 17 09 04; Masa del elemento 1 kg; Volumen 0.000667 m3
Residuos:
- embalaje: re170203 Plástico; rendimiento 0.003 kg

**mt09mcr021g** kg Adhesivo cementoso de fraguado normal, C1, según UNE-EN 12004, color gris
Datos técnicos: Coste energético 4.046 MJ; Emisión de CO2 0.392 kg; Código LER 17 09 04; Masa del elemento 1 kg; Volumen 0.000667 m3
Residuos:
- embalaje: re170203 Plástico; rendimiento 0.003 kg

**mt18bcr010he800** m² Baldosa cerámica de gres rústico
Datos técnicos: Coste energético 304.625 MJ; Emisión de CO2 14.191 kg; Código LER 17 01 03; Masa del elemento 25 kg; Volumen 0.02 m3
Residuos:
- embalaje: re150101 Envases de papel y cartón; rendimiento 0.18 kg
- embalaje: re170201 Madera; rendimiento 0.114 kg

**mt18rcr010a300** m Rodapié cerámico de gres rústico, de 7 cm de anchura, 3,00€/m
Datos técnicos: Coste energético 15.009 MJ; Emisión de CO2 0.588 kg; Código LER 17 01 03; Masa del elemento 1.05 kg; Volumen 0.00084 m3
Residuos:
- embalaje: re150101 Envases de papel y cartón; rendimiento 0.034 kg
- embalaje: re170201 Madera; rendimiento 0.021 kg

**mt09mcp020fE** kg Mortero de juntas cementoso mejorado
Datos técnicos: Coste energético 2.206 MJ; Emisión de CO2 0.182 kg; Código LER 17 09 04; Masa del elemento 1 kg; Volumen 0.000667 m3
Residuos:
- embalaje: re170203 Plástico; rendimiento 0.003 kg
