# Pasillo técnico peatonal de baldosas aislantes Inverlosa "CHOVA"

- Propiedad del archivo: CYPE Ingenieros S.A.
- Formato: FIEBDC-3/2016
- Programa: Generador de precios de la construcción. CYPE Ingenieros, S.A.
- Fecha: 27/05/2021
- Divisa: EUR
- Costes indirectos: 3 %
- IVA: 21 %

## Q Cubiertas

### QA Planas

#### QAD No transitables, no ventiladas

**QAD025** m² Pasillo técnico peatonal de baldosas aislantes Inverlosa "CHOVA", formadas por 35 mm de mortero y 40 mm de poliestireno extruido, de 600x400 mm, color gris, acabado poroso, colocadas directamente sobre la capa separadora, en cubierta plana no transitable, con grava.

| Código | Ud | Descripción | Rendimiento | Precio | Importe |
|---|---|---|---|---|---|
| mt15lfc010m | m² | Baldosa aislante Inverlosa "CHOVA", formada por 35 mm de mortero y 40 mm de poliestireno extruido, conductividad térmica 0,034 W/(mK). (material) | 1.05 | 22.6 | 23.730 |
| mo020 | h | Oficial 1ª construcción. (mano de obra) | 0.274 | 19.03 | 5.214 |
| mo113 | h | Peón ordinario construcción. (mano de obra) | 0.274 | 17.82 | 4.883 |
| % | % | Costes directos complementarios | 2 % | 33.827 | 0.677 |
|  |  | Costes directos |  |  | 34.504 |

Residuos:
- colocación: mt15lfc010m; factor de residuo 0.055

## Recursos

**mt15lfc010m** m² Baldosa aislante Inverlosa "CHOVA"
Datos técnicos: Coste energético 231.496 MJ; Emisión de CO2 15.583 kg; Código LER 17 01 01; Masa del elemento 66.3 kg; Volumen 0.0442 m3
Residuos:
- embalaje: re170203 Plástico. (componente de residuo); rendimiento 0.004 kg; Código LER 17 02 03; Masa del elemento 1 kg; Volumen 0.001667 m3
