# Encuentro de cubierta plana transitable, ventilada con sumidero. Impermeabilización con láminas asfálticas

- Propiedad del archivo: CYPE Ingenieros S.A.
- Formato: FIEBDC-3/2016
- Programa: Generador de precios de la construcción. CYPE Ingenieros, S.A.
- Fecha: 17/01/2022
- Divisa: EUR
- Costes indirectos: 3 %
- IVA: 21 %

## Q Cubiertas

### QB Planas transitables, ventiladas

#### QBF Puntos singulares

**QBF030** Ud Encuentro de cubierta plana transitable, ventilada con sumidero. Impermeabilización con láminas asfálticas.
Encuentro de cubierta plana transitable, ventilada, con solado fijo, tipo convencional con sumidero de salida vertical, realizando un rebaje en el soporte alrededor del sumidero, en el que se recibirá la impermeabilización formada por: pieza de refuerzo de lámina de betún modificado con elastómero SBS, LBM(SBS)-48-FP, POLITABER COMBI 48 "CHOVA", con armadura de fieltro de poliéster reforzado y estabilizado de 150 g/m², de superficie no protegida, totalmente adherida al soporte con soplete, previa imprimación con emulsión asfáltica aniónica con cargas tipo EB SUPERMUL, "CHOVA", y colocación de sumidero de caucho EPDM, de salida vertical, de 80 mm de diámetro, con rejilla plana de caucho EPDM, íntegramente adherido a la pieza de refuerzo anterior con soplete.
Incluye: Ejecución de rebaje del soporte alrededor del sumidero. Limpieza y preparación de la superficie. Aplicación de la emulsión asfáltica. Colocación de la pieza de refuerzo. Colocación del sumidero.
Criterio de medición de proyecto: Número de unidades previstas, según documentación gráfica de Proyecto.
Criterio de medición de obra: Se medirá el número de unidades realmente ejecutadas según especificaciones de Proyecto.

| Código | Ud | Descripción | Rendimiento | Precio | Importe |
|---|---|---|---|---|---|
| mt14iea020h | kg | Emulsión asfáltica aniónica con cargas tipo EB SUPERMUL, "CHOVA", según UNE 104231. (material) | 0.3 | 1.51 | 0.453 |
| mt14lba010J | m² | Lámina de betún modificado con elastómero SBS, LBM(SBS)-48-FP, POLITABER COMBI 48 "CHOVA", masa nominal 4,8 kg/m², con armadura de fieltro de poliéster reforzado y estabilizado de 150 g/m², de superficie no protegida, y coeficiente de difusión frente al gas radón 7x10-12 m²/s. Según UNE-EN 13707. (material) | 1.05 | 6.57 | 6.899 |
| mt15acc050ea | Ud | Sumidero de caucho EPDM, de salida vertical, de 80 mm de diámetro, con rejilla plana de caucho EPDM. (material) | 1 | 21.19 | 21.190 |
| mo029 | h | Oficial 1ª aplicador de láminas impermeabilizantes. (mano de obra) | 0.35 | 19.93 | 6.976 |
| mo067 | h | Ayudante aplicador de láminas impermeabilizantes. (mano de obra) | 0.35 | 18.92 | 6.622 |
| mo008 | h | Oficial 1ª fontanero. (mano de obra) | 0.328 | 20.48 | 6.717 |
| % | % | Costes directos complementarios | 2 % | 48.857 | 0.977 |
|  |  | Costes directos |  |  | 49.834 |

Residuos:
- colocación: mt14iea020h Emulsión asfáltica aniónica con cargas tipo EB SUPERMUL, "CHOVA", según UNE 104231; factor de residuo 0.07
- colocación: mt14lba010J; factor de residuo 0.0666971

## Recursos

**mt14iea020h** kg Emulsión asfáltica aniónica con cargas tipo EB SUPERMUL, "CHOVA", según UNE 104231
Datos técnicos: Coste energético 32.461 MJ; Emisión de CO2 0.257 kg; Código LER 17 03 02; Masa del elemento 1 kg; Volumen 0.001 m3
Residuos:
- embalaje: re150104 Envases metálicos. (componente de residuo); rendimiento 0.053 kg; Código LER 15 01 04; Masa del elemento 1 kg; Volumen 0.001667 m3

**mt14lba010J** m² Lámina de betún modificado con elastómero SBS
Datos técnicos: Coste energético 278.285 MJ; Emisión de CO2 7.789 kg; Código LER 17 03 02; Masa del elemento 4.8 kg; Volumen 0.0048 m3
Residuos:
- embalaje: re170203 Plástico. (componente de residuo); rendimiento 0.052 kg; Código LER 17 02 03; Masa del elemento 1 kg; Volumen 0.001667 m3
