# Aislamiento acústico a ruido aéreo y de impacto bajo suelos de madera y laminados, con láminas de polietileno

- Propiedad del archivo: CYPE INGENIEROS, S.A.
- Formato: FIEBDC-3/2002
- Divisa: EUR
- Costes indirectos: 3.00 %
- IVA: 21.00 %

## N Aislamientos e impermeabilizaciones

### NB Aislamientos acústicos

#### NBM Suelos de madera y laminados

**NBM020** m² Aislamiento acústico a ruido aéreo y de impacto bajo suelos de madera y laminados, con láminas de polietileno.
Aislamiento acústico a ruido aéreo y de impacto bajo suelos de madera y laminados, con láminas de polietileno de alta densidad, de celdas cerradas y estancas, para aislamiento a ruido de impacto, revestidas por una de sus caras con un film de polietileno que actúa como barrera de vapor ChovAIMPACT PARQUET HOME "CHOVA", de 2,5 mm de espesor y desolidarización perimetral realizada con. Colocación en obra: a testa. Incluso banda autoadhesiva desolidarizante ELASTOBAND "CHOVA", para sellado de juntas.
Criterio de valoración económica: El precio no incluye el suelo de madera o laminado.
Incluye: Limpieza y preparación de la superficie soporte. Colocación del aislamiento sobre la superficie soporte. Corte del aislamiento. Sellado de juntas y uniones.
Criterio de medición de proyecto: Superficie medida según documentación gráfica de Proyecto.
Criterio de medición de obra: Se medirá la superficie realmente ejecutada según especificaciones de Proyecto.

| Código | Ud | Descripción | Rendimiento | Precio | Importe |
|---|---|---|---|---|---|
| mt16pnc040d | m² | Lámina de polietileno de alta densidad, de celdas cerradas y estancas, para aislamiento a ruido de impacto, revestida por una de sus caras con un film de polietileno que actúa como barrera de vapor ChovAIMPACT PARQUET HOME "CHOVA", de 2,5 mm de espesor; proporcionando una reducción del nivel global de presión de ruido de impactos de 17 dB y 6 m de espesor de aire equivalente frente a la difusión de vapor de agua, según UNE-EN 1931. (material) | 1.220 | 0.99 | 1.21 |
| mt16ptc060j | m | Banda autoadhesiva desolidarizante ELASTOBAND "CHOVA", de 50 mm de anchura y de 4 mm de espesor, formada por una lámina de poliolefinas de alta resistencia y una lámina viscoelástica de alta densidad de 2 mm de espesor; proporcionando una reducción del nivel global de presión de ruido de impactos de 17 dB. (material) | 0.400 | 0.93 | 0.37 |
| mo054 | h | Oficial 1ª montador de aislamientos. (mano de obra) | 0.100 | 23.74 | 2.37 |
| mo101 | h | Ayudante montador de aislamientos. (mano de obra) | 0.100 | 21.94 | 2.19 |
| % | % | Costes directos complementarios | 2 % | 6.14 | 0.12 |
|  |  | Costes directos |  |  | 6.26 |
