# Aislamiento acústico a ruido aéreo, en tabique de placas, con paneles entre montantes y láminas viscoelásticas entre placas

- Propiedad del archivo: CYPE INGENIEROS, S.A.
- Formato: FIEBDC-3/2002
- Divisa: EUR
- Costes indirectos: 3.00 %
- IVA: 21.00 %

## N Aislamientos e impermeabilizaciones

### NB Aislamientos acústicos

#### NBP Particiones

**NBP022** m² Aislamiento acústico a ruido aéreo, en tabique de placas, con paneles entre montantes y láminas viscoelásticas entre placas.
Aislamiento acústico a ruido aéreo, en tabique de placas, realizado con panel multicapa ChovACUSTIC 65 LR 70/4, "CHOVA", de 44 mm de espesor, 9,3 kg/m² de masa superficial, formado por un panel de lana mineral de 40 mm de espesor y una lámina viscoelástica de alta densidad de 4 mm de espesor, colocado entre los montantes de la estructura portante; y lámina viscoelástica de alta densidad ViscoLAM 65 "CHOVA", de 4 mm de espesor, adherida entre las placas con adhesivo de cloropreno, de base solvente monocomponente, ChovASTAR COLA "CHOVA".
Incluye: Corte del aislamiento a colocar entre los montantes. Colocación del aislamiento entre los montantes. Corte del aislamiento a colocar sobre la placa. Aplicación del adhesivo. Colocación del aislamiento en la placa ya montada.
Criterio de medición de proyecto: Superficie medida según documentación gráfica de Proyecto.
Criterio de medición de obra: Se medirá la superficie realmente ejecutada según especificaciones de Proyecto.

| Código | Ud | Descripción | Rendimiento | Precio | Importe |
|---|---|---|---|---|---|
| mt16ptc040g | m² | Panel multicapa ChovACUSTIC 65 LR 70/4, "CHOVA", de 44 mm de espesor, 9,3 kg/m² de masa superficial, formado por un panel de lana mineral de 40 mm de espesor y una lámina viscoelástica de alta densidad de 4 mm de espesor; con 54 dB de índice global de reducción acústica, Rw, Euroclase A1-s1, d0 de reacción al fuego según UNE-EN 13501-1. (material) | 1.050 | 26.94 | 28.29 |
| mt16npg030E | m² | Lámina viscoelástica de alta densidad ViscoLAM 65 "CHOVA", de 4 mm de espesor; con 67 dB de índice global de reducción acústica, Rw. (material) | 2.100 | 6.54 | 13.73 |
| mt18dww020d | l | Adhesivo de cloropreno, de base solvente monocomponente, ChovASTAR COLA "CHOVA". (material) | 0.300 | 6.81 | 2.04 |
| mo054 | h | Oficial 1ª montador de aislamientos. (mano de obra) | 0.200 | 22.74 | 4.55 |
| mo101 | h | Ayudante montador de aislamientos. (mano de obra) | 0.200 | 21.02 | 4.20 |
| % | % | Costes directos complementarios | 2 % | 52.81 | 1.06 |
|  |  | Costes directos |  |  | 53.87 |
