# Aislamiento acústico a ruido aéreo en trasdosado autoportante de placas, con complejos multicapa fijados al paramento y paneles entre montantes

- Propiedad del archivo: CYPE Ingenieros S.A.
- Formato: FIEBDC-3/2016
- Programa: Generador de precios de la construcción. CYPE Ingenieros, S.A.
- Fecha: 23/01/2025
- Divisa: EUR
- Costes indirectos: 3 %
- IVA: 21 %

## N Aislamientos e impermeabilizaciones

### NB Aislamientos acústicos

#### NBO Trasdosados

**NBO020** m² Aislamiento acústico a ruido aéreo en trasdosado autoportante de placas, con complejos multicapa fijados al paramento y paneles entre montantes.
Aislamiento acústico a ruido aéreo, en trasdosado autoportante de placas, realizado con complejo multicapa ChovACUSTIC PLUS FIELTEX, "CHOVA", de 39 mm de espesor, 8,4 kg/m² de masa superficial, formado por dos láminas de fieltro textil y una lámina viscoelástica de alta densidad de 4 mm de espesor, colocado a tope y fijado al paramento con fijaciones; y panel de napa de poliéster ChovANAPA PANEL 4 cm 600, "CHOVA", de 1350x600 mm y 40 mm de espesor, colocado entre los montantes de la estructura portante. Incluso banda autoadhesiva desolidarizante ELASTOBAND "CHOVA", para sellado de juntas.
Incluye: Corte del aislamiento a colocar sobre el paramento. Colocación del aislamiento sobre el paramento. Fijación del aislamiento. Sellado de juntas y uniones. Corte del aislamiento a colocar entre los montantes. Colocación del aislamiento entre los montantes. Resolución de puntos singulares.
Criterio de medición de proyecto: Superficie medida según documentación gráfica de Proyecto.
Criterio de medición de obra: Se medirá la superficie realmente ejecutada según especificaciones de Proyecto.

| Código | Ud | Descripción | Rendimiento | Precio | Importe |
|---|---|---|---|---|---|
| mt16aac010a | Ud | Taco de expansión y clavo de polipropileno ChovAFIX 6 "CHOVA", de 60 mm de longitud, con aro de estanqueidad, para fijación mecánica de paneles aislantes. (material) | 5.25 | 0.26 | 1.365 |
| mt16ptc020Eb | m² | Complejo multicapa ChovACUSTIC PLUS FIELTEX, "CHOVA", de 39 mm de espesor, 8,4 kg/m² de masa superficial, formado por dos láminas de fieltro textil y una lámina viscoelástica de alta densidad de 4 mm de espesor; con 55 dB de índice global de reducción acústica, Rw. (material) | 1.05 | 19.22 | 20.181 |
| mt16ptc060j | m | Banda autoadhesiva desolidarizante ELASTOBAND "CHOVA", de 50 mm de anchura y de 4 mm de espesor, formada por una lámina de poliolefinas de alta resistencia y una lámina viscoelástica de alta densidad de 2 mm de espesor; proporcionando una reducción del nivel global de presión de ruido de impactos de 17 dB. (material) | 0.3 | 0.93 | 0.279 |
| mt16npg020w | m² | Panel de napa de poliéster ChovANAPA PANEL 4 cm 600, "CHOVA", de 1350x600 mm y 40 mm de espesor, resistencia térmica 1,02 m²K/W, conductividad térmica 0,039 W/(mK), Euroclase B-s1, d0 de reacción al fuego según UNE-EN 13501-1; con atenuación acústica de 50 dB. (material) | 1.05 | 5.36 | 5.628 |
| mo054 | h | Oficial 1ª montador de aislamientos. (mano de obra) | 0.2 | 23.74 | 4.748 |
| mo101 | h | Ayudante montador de aislamientos. (mano de obra) | 0.2 | 21.94 | 4.388 |
| % | % | Costes directos complementarios | 2 % | 36.589 | 0.732 |
|  |  | Costes directos |  |  | 37.321 |

Residuos:
- colocación: mt16ptc020Eb; factor de residuo 0.035
- colocación: mt16ptc060j; factor de residuo 0.07
- colocación: mt16npg020w; factor de residuo 0.06

## Recursos

**mt16aac010a** Ud Taco de expansión y clavo de polipropileno ChovAFIX 6 "CHOVA"
Datos técnicos: Coste energético 0.225 MJ; Emisión de CO2 0.067 kg
Residuos:
- embalaje: re150101 Envases de papel y cartón. (componente de residuo); rendimiento 0.072 kg; Código LER 15 01 01; Masa del elemento 1 kg; Volumen 0.001333 m3

**mt16ptc020Eb** m² Complejo multicapa ChovACUSTIC PLUS FIELTEX
Datos técnicos: Coste energético 314.222 MJ; Emisión de CO2 9.409 kg; Código LER 17 03 02; Masa del elemento 8.4 kg; Volumen 0.0084 m3
Residuos:
- embalaje: re170203 Plástico. (componente de residuo); rendimiento 0.07 kg; Código LER 17 02 03; Masa del elemento 1 kg; Volumen 0.001667 m3

**mt16ptc060j** m Banda autoadhesiva desolidarizante ELASTOBAND "CHOVA"
Datos técnicos: Coste energético 8.526 MJ; Emisión de CO2 0.291 kg; Código LER 17 03 02; Masa del elemento 0.18 kg; Volumen 0.00018 m3
Residuos:
- embalaje: re170203 Plástico; rendimiento 0.02 kg

**mt16npg020w** m² Panel de napa de poliéster ChovANAPA PANEL 4 cm 600
Datos técnicos: Coste energético 44.615 MJ; Emisión de CO2 1.935 kg; Código LER 17 06 04; Masa del elemento 1 kg; Volumen 0.001667 m3
Residuos:
- embalaje: re170203 Plástico; rendimiento 0.024 kg
