# Junta de dilatación en cubierta plana no transitable, no ventilada. Impermeabilización con láminas de PVC

- Propiedad del archivo: CYPE Ingenieros S.A.
- Formato: FIEBDC-3/2016
- Programa: Generador de precios de la construcción. CYPE Ingenieros, S.A.
- Fecha: 23/05/2025
- Divisa: EUR
- Costes indirectos: 3 %
- IVA: 21 %

## Q Cubiertas

### QD Planas no transitables, no ventiladas

#### QDF Puntos singulares

**QDF012** m Junta de dilatación en cubierta plana no transitable, no ventilada. Impermeabilización con láminas de PVC.
Junta de dilatación en cubierta plana no transitable, no ventilada, con grava, tipo invertida. Impermeabilización: banda de refuerzo lámina impermeabilizante flexible de PVC-P, (fv), CHOVIPOL RV 1,2 INTEMPERIE "CHOVA", de 1,2 mm de espesor, con armadura de velo de fibra de vidrio, y con resistencia a la intemperie, colocada suelta sobre la capa separadora, formando un fuelle sin adherir en la zona de la junta; fondo de juntas para sellado en cordones de polietileno expandido, ChovASTAR REJUNTEX 20 "CHOVA", de 20 mm de diámetro; y banda de terminación lámina impermeabilizante flexible de PVC-P, (fv), CHOVIPOL RV 1,2 INTEMPERIE "CHOVA", de 1,2 mm de espesor, con armadura de velo de fibra de vidrio, y con resistencia a la intemperie fijada en solapes mediante soldadura térmica a la impermeabilización continua de la cubierta, formando un fuelle sin adherir en la zona de la junta, sobre el cordón de relleno.
Incluye: Limpieza y preparación de la superficie. Colocación de la banda de refuerzo. Colocación del cordón de relleno en el interior de la junta. Colocación de la banda de terminación.
Criterio de medición de proyecto: Longitud medida en proyección horizontal, según documentación gráfica de Proyecto.
Criterio de medición de obra: Se medirá, en proyección horizontal, la longitud realmente ejecutada según especificaciones de Proyecto.

| Código | Ud | Descripción | Rendimiento | Precio | Importe |
|---|---|---|---|---|---|
| mt15dac010h | m² | Lámina impermeabilizante flexible de PVC-P, (fv), CHOVIPOL RV 1,2 INTEMPERIE "CHOVA", de 1,2 mm de espesor, con armadura de velo de fibra de vidrio, y con resistencia a la intemperie, según UNE-EN 13956. (material) | 1 | 11.26 | 11.260 |
| mt15sja030fc | m | Fondo de juntas para sellado en cordones de polietileno expandido, ChovASTAR REJUNTEX 20 "CHOVA", de 20 mm de diámetro, para limitar la profundidad de la junta de dilatación. (material) | 1.05 | 0.25 | 0.263 |
| mo029 | h | Oficial 1ª aplicador de láminas impermeabilizantes. (mano de obra) | 0.12 | 23.1 | 2.772 |
| mo067 | h | Ayudante aplicador de láminas impermeabilizantes. (mano de obra) | 0.12 | 21.94 | 2.633 |
| % | % | Costes directos complementarios | 2 % | 16.928 | 0.339 |
|  |  | Costes directos |  |  | 17.267 |

Residuos:
- colocación: mt15dac010h; factor de residuo 0.04215
- colocación: mt15sja030fc; factor de residuo 0.044

## Recursos

**mt15dac010h** m² Lámina impermeabilizante flexible de PVC-P
Datos técnicos: Coste energético 123.296 MJ; Emisión de CO2 4.402 kg; Código LER 17 06 04; Masa del elemento 1.5 kg; Volumen 0.0025 m3
Residuos:
- embalaje: re170203 Plástico. (componente de residuo); rendimiento 0.026 kg; Código LER 17 02 03; Masa del elemento 1 kg; Volumen 0.001667 m3

**mt15sja030fc** m Fondo de juntas para sellado en cordones de polietileno expandido
Datos técnicos: Coste energético 8.448 MJ; Emisión de CO2 0.033 kg; Código LER 17 02 03; Masa del elemento 0.022 kg; Volumen 0.000037 m3
Residuos:
- embalaje: re170201 Madera. (componente de residuo); rendimiento 0.04 kg; Código LER 17 02 01; Masa del elemento 1 kg; Volumen 0.000909 m3
