# Aislamiento acústico a ruido aéreo de bajante, con complejos multicapa

- Propiedad del archivo: CYPE INGENIEROS, S.A.
- Formato: FIEBDC-3/2002
- Divisa: EUR
- Costes indirectos: 3.00 %
- IVA: 21.00 %

## N Aislamientos e impermeabilizaciones

### NB Aislamientos acústicos

#### NBA Tuberías y bajantes

**NBA020** m Aislamiento acústico a ruido aéreo de bajante, con complejos multicapa.
Aislamiento acústico a ruido aéreo de bajante de 75 mm de diámetro, realizado con complejo multicapa ChovACUSTIC FIELTEX 35, "CHOVA", de 18 mm de espesor, 4,4 kg/m² de masa superficial, formado por un fieltro textil de 16 mm de espesor adherido térmicamente a una lámina viscoelástica de alta densidad de 2 mm de espesor; dispuesto en torno a la bajante a modo de coquilla con bridas de plástico. Incluso banda autoadhesiva desolidarizante ELASTOBAND "CHOVA", para sellado de juntas.
Incluye: Limpieza de la superficie soporte. Corte del rollo en tramos. Forrado de la bajante. Colocación de las bridas. Sellado de juntas.
Criterio de medición de proyecto: Longitud medida según documentación gráfica de Proyecto.
Criterio de medición de obra: Se medirá la longitud realmente ejecutada según especificaciones de Proyecto.

| Código | Ud | Descripción | Rendimiento | Precio | Importe |
|---|---|---|---|---|---|
| mt16ptc030A | m² | Complejo multicapa ChovACUSTIC FIELTEX 35, "CHOVA", de 18 mm de espesor, 4,4 kg/m² de masa superficial, formado por un fieltro textil de 16 mm de espesor adherido térmicamente a una lámina viscoelástica de alta densidad de 2 mm de espesor; con 55 dB de índice global de reducción acústica, Rw, proporcionando una reducción del nivel global ponderado de presión de ruido aéreo de 12 dBA. (material) | 0.259 | 10.74 | 2.78 |
| mt16pdg012a | Ud | Brida de plástico, para fijación de aislamiento acústico de bajantes. (material) | 3.000 | 0.17 | 0.51 |
| mt16ptc060j | m | Banda autoadhesiva desolidarizante ELASTOBAND "CHOVA", de 50 mm de anchura y de 4 mm de espesor, formada por una lámina de poliolefinas de alta resistencia y una lámina viscoelástica de alta densidad de 2 mm de espesor; proporcionando una reducción del nivel global de presión de ruido de impactos de 17 dB. (material) | 1.000 | 0.93 | 0.93 |
| mo054 | h | Oficial 1ª montador de aislamientos. (mano de obra) | 0.185 | 23.74 | 4.39 |
| mo101 | h | Ayudante montador de aislamientos. (mano de obra) | 0.185 | 21.94 | 4.06 |
| % | % | Costes directos complementarios | 2 % | 12.67 | 0.25 |
|  |  | Costes directos |  |  | 12.92 |
