# Aislamiento acústico a ruido aéreo bajo forjado, con paneles multicapa

- Propiedad del archivo: CYPE INGENIEROS, S.A.
- Formato: FIEBDC-3/2002
- Divisa: EUR
- Costes indirectos: 3.00 %
- IVA: 21.00 %

## N Aislamientos e impermeabilizaciones

### NB Aislamientos acústicos

#### NBD Forjados

**NBD020** m² Aislamiento acústico a ruido aéreo bajo forjado, con paneles multicapa.
Aislamiento acústico a ruido aéreo bajo forjado, con panel multicapa ChovACUSTIC 65 LR 70/4, "CHOVA", de 44 mm de espesor, 9,3 kg/m² de masa superficial, formado por un panel de lana mineral de 40 mm de espesor y una lámina viscoelástica de alta densidad de 4 mm de espesor. Colocación en obra: a tope y con fijaciones mecánicas. Incluso banda autoadhesiva desolidarizante ELASTOBAND "CHOVA", para sellado de juntas.
Incluye: Limpieza y preparación de la superficie soporte. Replanteo y corte del aislamiento. Colocación del aislamiento. Fijación del aislamiento. Sellado de juntas.
Criterio de medición de proyecto: Superficie medida según documentación gráfica de Proyecto.
Criterio de medición de obra: Se medirá la superficie realmente ejecutada según especificaciones de Proyecto.

| Código | Ud | Descripción | Rendimiento | Precio | Importe |
|---|---|---|---|---|---|
| mt16ptc040h | m² | Panel multicapa ChovACUSTIC 65 LR 70/4, "CHOVA", de 44 mm de espesor, 9,3 kg/m² de masa superficial, formado por un panel de lana mineral de 40 mm de espesor y una lámina viscoelástica de alta densidad de 4 mm de espesor; con 54 dB de índice global de reducción acústica, Rw, Euroclase A1-s1, d0 de reacción al fuego según UNE-EN 13501-1. (material) | 1.050 | 26.94 | 28.29 |
| mt16aac010a | Ud | Taco de expansión y clavo de polipropileno ChovAFIX 6 "CHOVA", de 60 mm de longitud, con aro de estanqueidad, para fijación mecánica de paneles aislantes. (material) | 6.000 | 0.26 | 1.56 |
| mt16ptc060j | m | Banda autoadhesiva desolidarizante ELASTOBAND "CHOVA", de 50 mm de anchura y de 4 mm de espesor, formada por una lámina de poliolefinas de alta resistencia y una lámina viscoelástica de alta densidad de 2 mm de espesor; proporcionando una reducción del nivel global de presión de ruido de impactos de 17 dB. (material) | 1.050 | 0.93 | 0.98 |
| mo054 | h | Oficial 1ª montador de aislamientos. (mano de obra) | 0.131 | 23.74 | 3.11 |
| mo101 | h | Ayudante montador de aislamientos. (mano de obra) | 0.131 | 21.94 | 2.87 |
| % | % | Costes directos complementarios | 2 % | 36.81 | 0.74 |
|  |  | Costes directos |  |  | 37.55 |
