# Aislamiento acústico a ruido de impacto de suelos flotantes, con láminas de polietileno

- Propiedad del archivo: CYPE INGENIEROS, S.A.
- Formato: FIEBDC-3/2002
- Divisa: EUR
- Costes indirectos: 3.00 %
- IVA: 21.00 %

## N Aislamientos e impermeabilizaciones

### NB Aislamientos acústicos

#### NBL Suelos flotantes

**NBL021** m² Aislamiento acústico a ruido de impacto de suelos flotantes, con láminas de polietileno.
Aislamiento acústico a ruido de impacto de suelos flotantes, con láminas de espuma de polietileno ChovAIMPACT 10 ALTA RESISTENCIA de alta densidad de 10 mm de espesor y desolidarización perimetral realizada con banda de polietileno ChovAIMPACT 5 BANDA "CHOVA", de 5 mm de espesor y 20 cm de anchura, densidad 20 kg/m³. Colocación en obra: a testa. Incluso banda autoadhesiva desolidarizante ELASTOBAND "CHOVA", para sellado de juntas.
Incluye: Limpieza y preparación de la superficie soporte. Colocación del aislamiento sobre el forjado. Corte del aislamiento. Colocación de la banda perimetral. Sellado de juntas y uniones.
Criterio de medición de proyecto: Superficie medida según documentación gráfica de Proyecto.
Criterio de medición de obra: Se medirá la superficie realmente ejecutada según especificaciones de Proyecto.

| Código | Ud | Descripción | Rendimiento | Precio | Importe |
|---|---|---|---|---|---|
| mt16pnc021l | m² | Lámina de espuma de polietileno ChovAIMPACT 10 ALTA RESISTENCIA de alta densidad "CHOVA", de 10 mm de espesor; proporcionando una reducción del nivel global de presión de ruido de impactos de 20 dB. (material) | 1.050 | 3.94 | 4.14 |
| mt16pnc030d | m | Banda de polietileno ChovAIMPACT 5 BANDA "CHOVA", de 5 mm de espesor y 20 cm de anchura, densidad 20 kg/m³, complemento para evitar puentes acústicos en encuentros verticales. (material) | 1.050 | 0.36 | 0.38 |
| mt16ptc060j | m | Banda autoadhesiva desolidarizante ELASTOBAND "CHOVA", de 50 mm de anchura y de 4 mm de espesor, formada por una lámina de poliolefinas de alta resistencia y una lámina viscoelástica de alta densidad de 2 mm de espesor; proporcionando una reducción del nivel global de presión de ruido de impactos de 17 dB. (material) | 0.100 | 0.93 | 0.09 |
| mo054 | h | Oficial 1ª montador de aislamientos. (mano de obra) | 0.066 | 23.74 | 1.57 |
| mo101 | h | Ayudante montador de aislamientos. (mano de obra) | 0.033 | 21.94 | 0.72 |
| % | % | Costes directos complementarios | 2 % | 6.90 | 0.14 |
|  |  | Costes directos |  |  | 7.04 |
