# Barrera de protección frente al radón en muro de hormigón en contacto con el terreno, por su cara exterior, con láminas asfálticas

- Propiedad del archivo: CYPE INGENIEROS, S.A.
- Formato: FIEBDC-3/2002
- Divisa: EUR
- Costes indirectos: 3.00 %
- IVA: 21.00 %

## N Aislamientos e impermeabilizaciones

### NO Protección frente al radón

#### NOM Muros en contacto con el terreno

**NOM011** m² Barrera de protección frente al radón en muro de hormigón en contacto con el terreno, por su cara exterior, con láminas asfálticas.
Barrera de protección frente al radón en muro de hormigón en contacto con el terreno, por su cara exterior, con nivel de referencia de exposición al radón 150 Bq/m³, con lámina de betún aditivado con plastómero APP, LA-30-AL, ChovAPLAST ALUM BV30 E-2 "CHOVA", con armadura de aluminio, de superficie no protegida, y coeficiente de difusión frente al gas radón 1x10-13 m²/s, previa imprimación con emulsión asfáltica aniónica con cargas tipo EB SUPERMUL, "CHOVA" (rendimiento: 0,5 kg/m²), totalmente adherida al soporte con soplete. Colocación en obra: con solapes. Exhalación de radón prevista a través de la barrera de protección: 0,000104 Bq/m²·h.
Criterio de valoración económica: El precio no incluye la capa antipunzonante.
Incluye: Realización de trabajos auxiliares en la superficie soporte (conformado de ángulos, paso de tubos, etc.). Limpieza y preparación de la superficie. Aplicación de la capa de imprimación. Colocación de la lámina asfáltica. Resolución de puntos singulares.
Criterio de medición de proyecto: Superficie medida según documentación gráfica de Proyecto.
Criterio de medición de obra: Se medirá la superficie realmente ejecutada según especificaciones de Proyecto, incluyendo las entregas y los solapes.

| Código | Ud | Descripción | Rendimiento | Precio | Importe |
|---|---|---|---|---|---|
| mt14iea020h | kg | Emulsión asfáltica aniónica con cargas tipo EB SUPERMUL, "CHOVA", según UNE 104231. (material) | 0.500 | 3.40 | 1.70 |
| mt14lad010t | m² | Lámina de betún aditivado con plastómero APP, LA-30-AL, ChovAPLAST ALUM BV30 E-2 "CHOVA", masa nominal 3 kg/m², con armadura de aluminio, de superficie no protegida. Según UNE-EN 13707. (material) | 1.100 | 7.71 | 8.48 |
| op00sop010 |  | Soplete para soldadura de láminas asfálticas. | 1.000 | 0.00 | 0.00 |
| mo029 | h | Oficial 1ª aplicador de láminas impermeabilizantes. (mano de obra) | 0.177 | 23.10 | 4.09 |
| mo067 | h | Ayudante aplicador de láminas impermeabilizantes. (mano de obra) | 0.177 | 21.94 | 3.88 |
| % | % | Costes directos complementarios | 2 % | 18.15 | 0.36 |
|  |  | Costes directos |  |  | 18.51 |
