# Aislamiento térmico de cubierta plana, no ventilada, con impermeabilización líquida

- Propiedad del archivo: CYPE Ingenieros S.A.
- Formato: FIEBDC-3/2016
- Programa: Generador de precios de la construcción. CYPE Ingenieros, S.A.
- Fecha: 22/10/2024
- Divisa: EUR
- Costes indirectos: 3 %
- IVA: 21 %

## N Aislamientos e impermeabilizaciones

### NA Aislamientos térmicos

#### NAU Cubiertas planas

**NAU050** m² Aislamiento térmico de cubierta plana, no ventilada, con impermeabilización líquida.
Aislamiento térmico de cubierta plana transitable, no ventilada, tipo invertida, pendiente del 1% al 5%, para tráfico peatonal privado, con impermeabilización líquida; formado por panel rígido de poliestireno extruido, ChovAFOAM 300 M "CHOVA", según UNE-EN 13164, de superficie lisa y mecanizado lateral a media madera, de 40 mm de espesor, resistencia a compresión >= 300 kPa.
Incluye: Corte y preparación del aislamiento. Colocación del aislamiento.
Criterio de medición de proyecto: Superficie medida en proyección horizontal, según documentación gráfica de Proyecto, desde las caras interiores de los antepechos o petos perimetrales que la limitan.
Criterio de medición de obra: Se medirá, en proyección horizontal, la superficie realmente ejecutada según especificaciones de Proyecto, desde las caras interiores de los antepechos o petos perimetrales que la limitan.

| Código | Ud | Descripción | Rendimiento | Precio | Importe |
|---|---|---|---|---|---|
| mt16pxc010jbc | m² | Panel rígido de poliestireno extruido, ChovAFOAM 300 M "CHOVA", según UNE-EN 13164, de superficie lisa y mecanizado lateral a media madera, de 40 mm de espesor, resistencia a compresión >= 300 kPa, resistencia térmica 1,2 m²K/W, conductividad térmica 0,034 W/(mK), Euroclase E de reacción al fuego según UNE-EN 13501-1, con código de designación XPS-EN 13164-T1-CS(10/Y)300-DLT(2)5-DS(TH)-WL(T)0,7. (material) | 1.05 | 7 | 7.350 |
| mo054 | h | Oficial 1ª montador de aislamientos. (mano de obra) | 0.055 | 22.74 | 1.251 |
| mo101 | h | Ayudante montador de aislamientos. (mano de obra) | 0.055 | 21.02 | 1.156 |
| % | % | Costes directos complementarios | 2 % | 9.757 | 0.195 |
|  |  | Costes directos |  |  | 9.952 |

Residuos:
- colocación: mt16pxc010jbc; factor de residuo 0.048

## Recursos

**mt16pxc010jbc** m² Panel rígido de poliestireno extruido
Datos técnicos: Coste energético 48.354 MJ; Emisión de CO2 2.439 kg; Código LER 17 06 04; Masa del elemento 1.32 kg; Volumen 0.0022 m3
Residuos:
- embalaje: re170203 Plástico. (componente de residuo); rendimiento 0.024 kg; Código LER 17 02 03; Masa del elemento 1 kg; Volumen 0.001667 m3
