# Aislamiento acústico a ruido de impacto de suelos flotantes, con láminas de polietileno

- Propiedad del archivo: CYPE Ingenieros S.A.
- Formato: FIEBDC-3/2016
- Programa: Generador de precios de la construcción. CYPE Ingenieros, S.A.
- Fecha: 23/01/2025
- Divisa: EUR
- Costes indirectos: 3 %
- IVA: 21 %

## N Aislamientos e impermeabilizaciones

### NB Aislamientos acústicos

#### NBL Suelos flotantes

**NBL021** m² Aislamiento acústico a ruido de impacto de suelos flotantes, con láminas de polietileno.
Aislamiento acústico a ruido de impacto de suelos flotantes, con láminas de espuma de polietileno ChovAIMPACT 10 ALTA RESISTENCIA de alta densidad de 10 mm de espesor y desolidarización perimetral realizada con banda de polietileno ChovAIMPACT 5 BANDA "CHOVA", de 5 mm de espesor y 20 cm de anchura, densidad 20 kg/m³. Colocación en obra: a testa. Incluso banda autoadhesiva desolidarizante ELASTOBAND "CHOVA", para sellado de juntas.
Incluye: Limpieza y preparación de la superficie soporte. Colocación del aislamiento sobre el forjado. Corte del aislamiento. Colocación de la banda perimetral. Sellado de juntas y uniones.
Criterio de medición de proyecto: Superficie medida según documentación gráfica de Proyecto.
Criterio de medición de obra: Se medirá la superficie realmente ejecutada según especificaciones de Proyecto.

| Código | Ud | Descripción | Rendimiento | Precio | Importe |
|---|---|---|---|---|---|
| mt16pnc021l | m² | Lámina de espuma de polietileno ChovAIMPACT 10 ALTA RESISTENCIA de alta densidad "CHOVA", de 10 mm de espesor; proporcionando una reducción del nivel global de presión de ruido de impactos de 20 dB. (material) | 1.05 | 3.94 | 4.137 |
| mt16pnc030d | m | Banda de polietileno ChovAIMPACT 5 BANDA "CHOVA", de 5 mm de espesor y 20 cm de anchura, densidad 20 kg/m³, complemento para evitar puentes acústicos en encuentros verticales. (material) | 1.05 | 0.36 | 0.378 |
| mt16ptc060j | m | Banda autoadhesiva desolidarizante ELASTOBAND "CHOVA", de 50 mm de anchura y de 4 mm de espesor, formada por una lámina de poliolefinas de alta resistencia y una lámina viscoelástica de alta densidad de 2 mm de espesor; proporcionando una reducción del nivel global de presión de ruido de impactos de 17 dB. (material) | 0.1 | 0.93 | 0.093 |
| mo054 | h | Oficial 1ª montador de aislamientos. (mano de obra) | 0.066 | 23.74 | 1.567 |
| mo101 | h | Ayudante montador de aislamientos. (mano de obra) | 0.033 | 21.94 | 0.724 |
| % | % | Costes directos complementarios | 2 % | 6.899 | 0.138 |
|  |  | Costes directos |  |  | 7.037 |

Residuos:
- colocación: mt16pnc021l; factor de residuo 0.06
- colocación: mt16pnc030d; factor de residuo 0.06
- colocación: mt16ptc060j; factor de residuo 0.07

## Recursos

**mt16pnc021l** m² Lámina de espuma de polietileno ChovAIMPACT 10 ALTA RESISTENCIA de alta densidad "CHOVA"
Datos técnicos: Coste energético 50.289 MJ; Emisión de CO2 1.816 kg; Código LER 17 06 04; Masa del elemento 0.35 kg; Volumen 0.000583 m3
Residuos:
- embalaje: re170203 Plástico. (componente de residuo); rendimiento 0.024 kg; Código LER 17 02 03; Masa del elemento 1 kg; Volumen 0.001667 m3

**mt16pnc030d** m Banda de polietileno ChovAIMPACT 5 BANDA "CHOVA"
Datos técnicos: Coste energético 2.838 MJ; Emisión de CO2 0.102 kg; Código LER 17 06 04; Masa del elemento 0.02 kg; Volumen 0.000033 m3
Residuos:
- embalaje: re170203 Plástico; rendimiento 0.001 kg

**mt16ptc060j** m Banda autoadhesiva desolidarizante ELASTOBAND "CHOVA"
Datos técnicos: Coste energético 8.526 MJ; Emisión de CO2 0.291 kg; Código LER 17 03 02; Masa del elemento 0.18 kg; Volumen 0.00018 m3
Residuos:
- embalaje: re170203 Plástico; rendimiento 0.02 kg
