# Encuentro de cubierta plana no transitable, ventilada con paramento vertical. Impermeabilización con láminas asfálticas

- Propiedad del archivo: CYPE Ingenieros S.A.
- Formato: FIEBDC-3/2016
- Programa: Generador de precios de la construcción. CYPE Ingenieros, S.A.
- Fecha: 25/06/2025
- Divisa: EUR
- Costes indirectos: 3 %
- IVA: 21 %

## Q Cubiertas

### QE Planas no transitables, ventiladas

#### QEF Puntos singulares

**QEF020** m Encuentro de cubierta plana no transitable, ventilada con paramento vertical. Impermeabilización con láminas asfálticas.
Encuentro de cubierta plana no transitable, ventilada, autoprotegida, tipo convencional con paramento vertical; mediante la colocación de perfil de chapa de acero galvanizado, espesor 0,8 mm, desarrollo 300 mm, y 2 pliegues, para remate y protección de la impermeabilización formada por: banda de refuerzo de 50 cm de anchura, realizada a partir de lámina de betún modificado con elastómero SBS, LBM(SBS)-40-FP, con armadura de fieltro de poliéster no tejido de 160 g/m², de superficie no protegida, totalmente adherida al soporte con soplete, previa imprimación con emulsión asfáltica aniónica con cargas tipo EB. Remate con banda de terminación de 50 cm de desarrollo con lámina de betún modificado con elastómero SBS, LBM(SBS)-50/G-FP, con armadura de fieltro de poliéster reforzado y estabilizado de 150 g/m², con autoprotección mineral de color rojo, formación de ventilación perimetral de la cámara con ladrillo cerámico hueco, y colocación de vierteaguas cerámico de 11x24 cm, fijado al paramento, como remate de la ventilación perimetral de la cámara. Incluso cordón de sellado aplicado entre el perfil metálico y el paramento.
Incluye: Formación de la ventilación perimetral de la cámara y del retranqueo perimetral. Limpieza y preparación de la superficie. Aplicación de la emulsión asfáltica. Colocación de la banda de refuerzo. Colocación de la banda de terminación. Replanteo del perfil metálico. Corte del perfil y formación de encajes en esquinas y rincones. Colocación del perfil metálico. Aplicación del cordón de sellado entre el perfil y el muro. Colocación del vierteaguas sobre la ventilación perimetral de la cámara.
Criterio de medición de proyecto: Longitud medida en proyección horizontal, según documentación gráfica de Proyecto.
Criterio de medición de obra: Se medirá, en proyección horizontal, la longitud realmente ejecutada según especificaciones de Proyecto.

| Código | Ud | Descripción | Rendimiento | Precio | Importe |
|---|---|---|---|---|---|
| mt04lvc010b | Ud | Ladrillo cerámico hueco doble, para revestir, 24x11,5x7 cm, para uso en fábrica protegida (pieza P), densidad 780 kg/m³, según UNE-EN 771-1. (material) | 9 | 0.26 | 2.340 |
| mt04lvc010d | Ud | Ladrillo cerámico hueco triple, para revestir, 24x11,5x11,5 cm, para uso en fábrica protegida (pieza P), densidad 780 kg/m³, según UNE-EN 771-1. (material) | 4 | 0.35 | 1.400 |
| mt08aaa010a | m³ | Agua. (material) | 0.006 | 1.5 | 0.009 |
| mt09mif010ca | t | Mortero industrial para albañilería, de cemento, color gris, categoría M-5 (resistencia a compresión 5 N/mm²), suministrado en sacos, según UNE-EN 998-2. (material) | 0.011 | 53.48 | 0.588 |
| mt14iea020c | kg | Emulsión asfáltica aniónica con cargas tipo EB, según UNE 104231. (material) | 0.15 | 3.3 | 0.495 |
| mt14lba010g | m² | Lámina de betún modificado con elastómero SBS, LBM(SBS)-40-FP, de 3,5 mm de espesor, masa nominal 4 kg/m², con armadura de fieltro de poliéster no tejido de 160 g/m², de superficie no protegida. Según UNE-EN 13707. (material) | 0.525 | 6.93 | 3.638 |
| mt14lga010eb | m² | Lámina de betún modificado con elastómero SBS, LBM(SBS)-50/G-FP, de 3,5 mm de espesor, masa nominal 5 kg/m², con armadura de fieltro de poliéster reforzado y estabilizado de 150 g/m², con autoprotección mineral de color rojo. Según UNE-EN 13707. (material) | 0.5 | 9.08 | 4.540 |
| mt15acc020ac | m | Perfil de chapa de acero galvanizado, espesor 0,8 mm, desarrollo 300 mm, y 2 pliegues. (material) | 1 | 2.04 | 2.040 |
| mt15sja020a | Ud | Cartucho de masilla de poliuretano, de 310 cm³. (material) | 0.17 | 7.01 | 1.192 |
| mt20vce020a | m | Vierteaguas cerámico de baldosín catalán, acabado mate, color rojo, en piezas de 11x24x1,2 cm, con goterón. (material) | 1 | 3.76 | 3.760 |
| mt09mcr070a | kg | Mortero de juntas cementoso con resistencia elevada a la abrasión y absorción de agua reducida, CG2, para junta abierta entre 3 y 15 mm, según UNE-EN 13888. (material) | 0.164 | 0.99 | 0.162 |
| mo029 | h | Oficial 1ª aplicador de láminas impermeabilizantes. (mano de obra) | 0.197 | 23.1 | 4.551 |
| mo067 | h | Ayudante aplicador de láminas impermeabilizantes. (mano de obra) | 0.197 | 21.94 | 4.322 |
| mo020 | h | Oficial 1ª construcción. (mano de obra) | 0.458 | 23.1 | 10.580 |
| mo113 | h | Peón ordinario construcción. (mano de obra) | 0.508 | 21.69 | 11.019 |
| % | % | Costes directos complementarios | 2 % | 50.636 | 1.013 |
|  |  | Costes directos |  |  | 51.649 |

Residuos:
- colocación: mt04lvc010b; factor de residuo 0.0495598
- colocación: mt04lvc010d; factor de residuo 0.03108
- colocación: mt09mif010ca; factor de residuo 0.0189
- colocación: mt14iea020c Emulsión asfáltica aniónica con cargas tipo EB, según UNE 104231; factor de residuo 0.007
- colocación: mt14lba010g; factor de residuo 0.0649432
- colocación: mt14lga010eb; factor de residuo 0.0543278
- colocación: mt15acc020ac Perfil de chapa de acero galvanizado, espesor 0,8 mm, desarrollo 300 mm, y 2 pliegues; factor de residuo 0.0158735
- colocación: mt15sja020a Cartucho de masilla de poliuretano, de 310 cm³; factor de residuo 0.06
- colocación: mt20vce020a Vierteaguas cerámico de baldosín catalán, acabado mate, color rojo, en piezas de 11x24x1,2 cm, con goterón; factor de residuo 0.0385
- colocación: mt09mcr070a; factor de residuo 0.07

## Recursos

**mt04lvc010b** Ud Ladrillo cerámico hueco doble
Datos técnicos: Coste energético 6.525 MJ; Emisión de CO2 0.418 kg; Código LER 17 01 02; Masa del elemento 1.79 kg; Volumen 0.001432 m3
Residuos:
- embalaje: re170201 Madera. (componente de residuo); rendimiento 0.009 kg; Código LER 17 02 01; Masa del elemento 1 kg; Volumen 0.000909 m3
- embalaje: re170203 Plástico. (componente de residuo); rendimiento 0.001 kg; Código LER 17 02 03; Masa del elemento 1 kg; Volumen 0.001667 m3

**mt04lvc010d** Ud Ladrillo cerámico hueco triple
Datos técnicos: Coste energético 7.563 MJ; Emisión de CO2 0.435 kg; Código LER 17 01 02; Masa del elemento 1.9 kg; Volumen 0.00152 m3
Residuos:
- embalaje: re170201 Madera; rendimiento 0.014 kg
- embalaje: re170203 Plástico; rendimiento 0.001 kg

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt14iea020c** kg Emulsión asfáltica aniónica con cargas tipo EB, según UNE 104231
Datos técnicos: Coste energético 31.940 MJ; Emisión de CO2 0.230 kg; Código LER 17 03 02; Masa del elemento 1 kg; Volumen 0.001 m3

**mt14lba010g** m² Lámina de betún modificado con elastómero SBS
Datos técnicos: Coste energético 233.484 MJ; Emisión de CO2 6.574 kg; Código LER 17 03 02; Masa del elemento 4 kg; Volumen 0.004 m3
Residuos:
- embalaje: re170203 Plástico; rendimiento 0.053 kg

**mt14lga010eb** m² Lámina de betún modificado con elastómero SBS
Datos técnicos: Coste energético 291.162 MJ; Emisión de CO2 8.184 kg; Código LER 17 03 02; Masa del elemento 5 kg; Volumen 0.005 m3
Residuos:
- embalaje: re170203 Plástico; rendimiento 0.059 kg

**mt15acc020ac** m Perfil de chapa de acero galvanizado, espesor 0,8 mm, desarrollo 300 mm, y 2 pliegues
Datos técnicos: Coste energético 59.281 MJ; Emisión de CO2 6.018 kg; Código LER 17 04 05; Masa del elemento 2.34 kg; Volumen 0.001114 m3
Residuos:
- embalaje: re170203 Plástico; rendimiento 0.006 kg

**mt15sja020a** Ud Cartucho de masilla de poliuretano, de 310 cm³
Datos técnicos: Coste energético 67.793 MJ; Emisión de CO2 3.302 kg; Código LER 17 09 04; Masa del elemento 0.403 kg; Volumen 0.000269 m3
Residuos:
- embalaje: re170203 Plástico; rendimiento 0.1 kg

**mt20vce020a** m Vierteaguas cerámico de baldosín catalán, acabado mate, color rojo, en piezas de 11x24x1,2 cm, con goterón
Datos técnicos: Coste energético 37.302 MJ; Emisión de CO2 2.353 kg; Código LER 17 01 03; Masa del elemento 4.4 kg; Volumen 0.00352 m3
Residuos:
- embalaje: re150101 Envases de papel y cartón; rendimiento 0.034 kg
- embalaje: re170201 Madera; rendimiento 0.004 kg

**mt09mcr070a** kg Mortero de juntas cementoso con resistencia elevada a la abrasión y absorción de agua reducida
Datos técnicos: Coste energético 7.725 MJ; Emisión de CO2 0.576 kg; Código LER 17 09 04; Masa del elemento 1 kg; Volumen 0.000667 m3
Residuos:
- embalaje: re150101 Envases de papel y cartón; rendimiento 0.02 kg
- embalaje: re170201 Madera; rendimiento 0.005 kg
- embalaje: re170203 Plástico; rendimiento 0.008 kg
