# Cobertura de tejas asfálticas

- Propiedad del archivo: CYPE Ingenieros S.A.
- Formato: FIEBDC-3/2016
- Programa: Generador de precios de la construcción. CYPE Ingenieros, S.A.
- Fecha: 22/10/2024
- Divisa: EUR
- Costes indirectos: 3 %
- IVA: 21 %

## Q Cubiertas

### QU Componentes de cubiertas inclinadas y curvas

#### QUS De tejas asfálticas

**QUS010** m² Cobertura de tejas asfálticas.
Cobertura de tejas asfálticas, Tegola Americana Standard "CHOVA", color Marrón Otoño, armadas con fieltro de fibra de vidrio de 110 g/m², protegidas en su cara externa con gránulos minerales y en su cara interior con arena fina como material antiadherente, fijadas mecánicamente al soporte, previa aplicación de emulsión asfáltica aniónica con cargas tipo EB SUPERMUL, "CHOVA" en perímetro y puntos singulares, en cubierta inclinada, con una pendiente del 45% al 175%. Incluso puntas de acero galvanizado, Tegola Americana "CHOVA", para la fijación de las tejas asfálticas.
Criterio de valoración económica: El precio no incluye la resolución de puntos singulares ni las piezas especiales de la cobertura.
Incluye: Imprimación de la superficie soporte de la cobertura, en perímetro y puntos singulares. Fijación de las tejas asfálticas.
Criterio de medición de proyecto: Superficie medida en verdadera magnitud, según documentación gráfica de Proyecto.
Criterio de medición de obra: Se medirá, en verdadera magnitud, la superficie realmente ejecutada según especificaciones de Proyecto.

| Código | Ud | Descripción | Rendimiento | Precio | Importe |
|---|---|---|---|---|---|
| mt13tch010la | m² | Teja asfáltica, Tegola Americana Standard "CHOVA", color Marrón Otoño, armada con fieltro de fibra de vidrio de 110 g/m², protegida en su cara externa con gránulos minerales y en su cara interior con arena fina como material antiadherente, según UNE-EN 544. (material) | 1.1 | 15.72 | 17.292 |
| mt13tch030b | kg | Puntas de acero galvanizado, Tegola Americana "CHOVA". (material) | 0.05 | 14.6 | 0.730 |
| mt14iea020h | kg | Emulsión asfáltica aniónica con cargas tipo EB SUPERMUL, "CHOVA", según UNE 104231. (material) | 0.05 | 3.4 | 0.170 |
| mo020 | h | Oficial 1ª construcción. (mano de obra) | 0.225 | 22.13 | 4.979 |
| mo077 | h | Ayudante construcción. (mano de obra) | 0.225 | 21.02 | 4.730 |
| % | % | Costes directos complementarios | 2 % | 27.901 | 0.558 |
|  |  | Costes directos |  |  | 28.459 |

Residuos:
- colocación: mt13tch010la; factor de residuo 0.03
- colocación: mt13tch030b Puntas de acero galvanizado, Tegola Americana "CHOVA"; factor de residuo 0.0038
- colocación: mt14iea020h Emulsión asfáltica aniónica con cargas tipo EB SUPERMUL, "CHOVA", según UNE 104231; factor de residuo 0.007

## Recursos

**mt13tch010la** m² Teja asfáltica, Tegola Americana Standard "CHOVA"
Datos técnicos: Coste energético 198.676 MJ; Emisión de CO2 6.019 kg; Código LER 17 03 02; Masa del elemento 4.3 kg; Volumen 0.0043 m3
Residuos:
- embalaje: re170201 Madera. (componente de residuo); rendimiento 0.021 kg; Código LER 17 02 01; Masa del elemento 1 kg; Volumen 0.000909 m3
- embalaje: re170203 Plástico. (componente de residuo); rendimiento 0.008 kg; Código LER 17 02 03; Masa del elemento 1 kg; Volumen 0.001667 m3

**mt13tch030b** kg Puntas de acero galvanizado, Tegola Americana "CHOVA"
Datos técnicos: Coste energético 25.100 MJ; Emisión de CO2 2.560 kg; Código LER 17 04 05; Masa del elemento 1 kg; Volumen 0.000476 m3

**mt14iea020h** kg Emulsión asfáltica aniónica con cargas tipo EB SUPERMUL, "CHOVA", según UNE 104231
Datos técnicos: Coste energético 31.940 MJ; Emisión de CO2 0.230 kg; Código LER 17 03 02; Masa del elemento 1 kg; Volumen 0.001 m3
